# Automatización de riego de ajardinamiento vertical con cultivo hidropónico en geoproductos, sistema "PAISAJISMO URBANO"

- Propiedad del archivo: CYPE Ingenieros S.A.
- Formato: FIEBDC-3/2016
- Programa: Generador de precios de la construcción. CYPE Ingenieros, S.A.
- Fecha: 18/01/2022
- Divisa: EUR
- Costes indirectos: 3 %
- IVA: 21 %

## F Fachadas y particiones

### FJ Ajardinamientos verticales

#### FJG Riego

**FJG026** m² Automatización de riego de ajardinamiento vertical con cultivo hidropónico en geoproductos, sistema "PAISAJISMO URBANO".
Automatización de riego de ajardinamiento vertical con cultivo hidropónico en geoproductos, para exterior, sistema F+P "PAISAJISMO URBANO", con una superficie de entre 15 y 25 m², con sistema NPKSYSTEM-500 con ajustes avanzados de funcionamiento: activación del riego en función de la humedad o de la temperatura, tiempos de riego, señal de avería y comunicación vía Wi-Fi para control remoto, alojado en local técnico de instalaciones; compuesto de los siguientes elementos: programador electrónico para riego automático con capacidad para poner en funcionamiento varias electroválvulas simultáneamente y colocación mural en interior; sensor de temperatura ambiente, sensor de humedad y sensor de caudal con cable de conexión; elementos de control de la fertilización y monitorización de la calidad del agua.
Criterio de valoración económica: El precio no incluye la comprobación y el mantenimiento de las instalaciones.
Incluye: Instalación en la superficie de la pared. Conexionado eléctrico con las electroválvulas. Conexionado eléctrico con el transformador. Programación.
Criterio de medición de proyecto: Superficie medida según documentación gráfica de Proyecto, sin duplicar esquinas ni encuentros, deduciendo los huecos de superficie mayor de 5 m².
Criterio de medición de obra: Se medirá la superficie realmente ejecutada según especificaciones de Proyecto, sin duplicar esquinas ni encuentros, deduciendo los huecos de superficie mayor de 5 m².

| Código | Ud | Descripción | Rendimiento | Precio | Importe |
|---|---|---|---|---|---|
| mt48rsp011a | m² | Sistema para automatización de riego con fertilización y evacuación de aguas con recirculación para posteriores riegos, NPKSYSTEM-500 "PAISAJISMO URBANO", con ajustes avanzados de funcionamiento: activación del riego en función de la humedad o de la temperatura, tiempos de riego, señal de avería y comunicación vía Wi-Fi para control remoto; compuesto de los siguientes elementos: programador electrónico para riego automático con capacidad para poner en funcionamiento varias electroválvulas simultáneamente y colocación mural en interior; sensor de temperatura ambiente, sensor de humedad y sensor de caudal con cable de conexión; elementos de control de la fertilización y monitorización de la calidad del agua, para una superficie ajardinada de entre 15 y 25 m². (material) | 1 | 26.68 | 26.680 |
| mo003 | h | Oficial 1ª electricista. (mano de obra) | 2.448 | 20.48 | 50.135 |
| mo102 | h | Ayudante electricista. (mano de obra) | 2.448 | 18.88 | 46.218 |
| % | % | Costes directos complementarios | 2 % | 123.033 | 2.461 |
|  |  | Costes directos |  |  | 125.494 |
