# Supervisión periódica de ajardinamiento vertical con cultivo hidropónico en geoproductos, sistema "PAISAJISMO URBANO"

- Propiedad del archivo: CYPE Ingenieros S.A.
- Formato: FIEBDC-3/2016
- Programa: Generador de precios de la construcción. CYPE Ingenieros, S.A.
- Fecha: 18/01/2022
- Divisa: EUR
- Costes indirectos: 3 %
- IVA: 21 %

## F Fachadas y particiones

### FJ Ajardinamientos verticales

#### FJS Trabajos de supervisión

**FJS025** Ud Supervisión periódica de ajardinamiento vertical con cultivo hidropónico en geoproductos, sistema "PAISAJISMO URBANO".
Supervisión periódica de ajardinamiento vertical con cultivo hidropónico en geoproductos, para exterior, sistema F+P "PAISAJISMO URBANO", con una superficie de 15 m²; compuesta de: la inspección visual completa del ajardinamiento; la revisión de la instalación de riego y evacuación; la revisión del sistema centralizado de control; la comprobación de la humedad y el ajuste de los tiempos de riego; el control a distancia de las alertas de la automatización del riego; la retirada de las hojas secas; la poda de excesos de crecimiento de la vegetación; el control visual de plagas; la aplicación de un tratamiento fitosanitario preventivo de aceite de Neem, con bomba manual de pistón; la comprobación del depósito de solución hidropónica; la realización del análisis químico del agua de riego; la comprobación del equipo de inyección de abono; el cómputo de la vegetación afectada para la posterior reposición.
Incluye: Desplazamiento a obra. Inspección visual y toma de datos.
Criterio de medición de proyecto: Número de unidades previstas, según documentación gráfica de Proyecto.
Criterio de medición de obra: Se medirá el número de unidades realmente ejecutadas según especificaciones de Proyecto.

| Código | Ud | Descripción | Rendimiento | Precio | Importe |
|---|---|---|---|---|---|
| mq09pla010 | h | Bomba manual de pistón para tratamientos fitosanitarios y herbicidas. (maquinaria) | 0.116 | 21.99 | 2.551 |
| mo040 | h | Oficial 1ª jardinero. (mano de obra) | 4.44 | 19.93 | 88.489 |
| % | % | Costes directos complementarios | 2 % | 91.040 | 1.821 |
|  |  | Costes directos |  |  | 92.861 |
